# Neubau Ganztags- und Grundschulgebäude Handewitt
Angebotsaufforderung (GAEB DA XML 3.3, DA83)
Projekt: 25-017
Währung: EUR
Erstellt mit: GXML Toolbox V3.3 R20220330, ORCA AVA 27 27.00.00, 16.10.2026

## 11 Innentischlerarbeiten

*Hinweis: Ausführungsbeschreibung*
Nachfolgend ausgeschrieben werden die Innentischlerarbeiten für den Neubau des Ganztags- und Grundschulgebäudes, Alter Kirchenweg 38
in 24983 Handewitt

Das komplette Gebäude soll als eingeschossiges Gebäude in Holztafelbauweise errichtet werden mit Flachdach- Brettschichtholzdecken. und Tragkonstruktion aus Brettschichtholzbindern.

Die Zuwegung der Baustelle findet über die Rückseite der Wikinghalle statt

Zum besseren Verständnis sind dem LV folgende Unterlagen / Pläne beigefügt:

1.  Bauablaufplan Stand September 2026
2.  Lageplan
3.  Grundriss EG Gebäudeteil A
  Baltt Nr. 75_5_101_050 C
4.  Grundriss EG Gebäudeteil B
  Blatt Nr. 75_5_102_050 C
5.  Grundriss EG Gebäudeteil C
  Blatt Nr. 75_5_103_050 C
6.  Grundriss EG Gebäüdeteil D
  Blatt Nr. 75_5_104_050 C
7.  Grundriss EG Gebäudeteil E
  Blatt Nr. 75_5_105_050 C
8.  Grundriss Dachlaternen
  Blatt Nr. 75_5_111_050 C
9  Schnitte A B,
  Blatt Nr. 75_5_201_050-A
10  Schnitte C D,
  Blatt Nr. 75_5_202_050-A
11. Detail Innentür T 5 A-D
  Blatt Nr. 75_5_711_010
12. Detailzeichnung Innentür T1-E
  Blatt Nr.  75_5_712_010
13. Detail Innentür T 7 A-D
  Blatt Nrt. 75_5_713_010
14. Detail Glastrennwand T2 A-D
  Blatt Nr. 75_5_721_010
15  Detail Glastrennwand T1/3 A-D
  Blatt Nr. 75_5_722_010
16. Detail Glastrennwand T 4 A.D
  Blatt Nr. 75_5_723_010
17. Detail Glastrennwand T 9 13/14 E
 Blatt Nr. 75_5_724_010
18. Detail Innentür T 6 A-D
  Blatt Nr. 75_5_731_010
19. Detail Innentür T 11 -E
  Blatt Nr. 75_5_732_010
20. Detail Innentür T 8.1 / 12.2- E
  Blatt Nr. 75_5_733_010
21. Detail Innentür T 6 / 7 / 10 - E
  Blatt Nr. 75_5_734_010
22. Detail Innentür T 4 / 5 / 12.1/3 - E
  Blatt Nr. 75_5_735_010
23. Detail Innentür /8/9 A-D u. T 2/3 - E
  Blatt Nr. 75_5_736_010
24 .Detail Innentür T8.2 - E
  Blatt Nr. 75_5_736_010
25. Glastrennwand- und Innentürliste Seite 1-4
  vom 14.10.2026
26. Detail Bodenaufbauten
  Blatt Nr. 75_5_811:010
27. Detail Wandaufbauten
  Blatt Nr. 75_5_831_010

Hinweis:
Die Baumaßnahme findet im laufenden Schulbetrieb statt - in Abstimmung mit der Schulleitung sind Material- transporte und - anlieferungen ausschließlich ab 9.00 Uhr zulässig:

Für die Baustelle wird kein Kran gestellt.  Evtl. erforderlicher Einsatz eines Mobilkranes ist in die Einheitspreise einzukalkulieren

*Hinweis: Baubeschreibung*
Baubeschreibung:

1.1 Lage des Baugrundstückes

Adresse des Baugrundstückes: Alter Kirchweg 38, 24983 Handewitt,
Katasterbezeichnung: Handewitt, Flur 5, Flurstück 139 und 140.
Eigentümer des Grundstückes ist die Gemeinde Handewitt.

Der Neubau des Ganztags- und Grundschulgebäudes wird in östlicher Richtung auf dem bestehenden Schulgelände der Siegfried-Lenz-Schule platziert. Das Baufeld wurde im Wettbewerb vorgegeben.

1.1 Öffentliche Erschliessung

Der Neubau ist eine Erweiterung des Standortes und befindet sich auf dem Grundstück der Siegfried-Lenz-Schule, welches an das bestehende Straßennetz angebunden ist.
Die bestehenden öffentlichen Versorgungsanschlüsse der Siegfried-Lenz-Schule für Fernwärme, Wasser, Abwasser, Starkstrom und Telekommunikation sind für die Versorgung des Neubaus ausreichend.
Das Regenwasser wird auf dem Grundstück der Siegfried-Lenz-Schule versickert.
- siehe Lageplan zur Entwässerungsplanung

1.2 Beschaffenheit des Baugrundstückes

Im geplanten Baufeld wird für den Baugrund der mittlere höchste Wasserstand in einer Tiefe von 2,0 m unter GOK angenommen. Eine Wasserhaltung ist nicht erforderlich.
Die Baugrundschichten bestehen aus: Mutterboden bzw. humose Auffüllung, Sandige Auffüllung, Schmelzwassersande. Die analysierten Bodenproben weisen keine Überschreitung bzw. Verletzung eines Vergleichswertes der Liste BBodSchV Anl. 1 Tab 1 MantelV: Vorsorgewerte für anorganisische und organische Stoffe auf.

1.3 Gebäudeklasse

Der geplante Neubau hat eine Brutto-Grundfläche, BGF (R u. S) von: 3.180 m².
Der geplante Neubau hat einen Brutto-Rauminhalt, BRI (R u. S) von: 14.874 m³.
Der geplante Neubau hat eine Netto-Raumfläche, NRF (R) von: 2.528 m².
Die OKFF im Erdgeschoss befindet sich auf 34,96 m ü. NHN,
die mittlere OK des überwiegend ebenen Geländes liegt bei ca. 34,90 m ü. NHN.
Daraus folgt eine Höhe im Sinne des § 2 Absatz 3 Satz 2 LBO von: 0,06 m.

Der geplante Neubau ist gemäß § 2 Absatz 3 LBO: Gebäudeklasse 3.
Der geplante Neubau ist gemäß § 2 Absatz 4 LBO: Sonderbau, Schule.

1.4 Gestaltung

Lage auf dem Schulgelände / Erschliessung / Außenanlagen:
Der Neubau ist als eigenständiger Baukörper östlich der bestehenden Gebäude der Schule geplant. Der Haupteingang ist nach Norden orientiert und wird vom Alten Kirchweg einerseits über die Zuwegung zwischen Haus 8 und Turnhalle und anderseits über die Zufahrt vom Parkplatz östlich der Wiking-Halle erreicht.
Ein überdachter Weg verbindet den Neubau mit Haus 2. Die Überdachung besteht aus einer verzinkten Stahlkonstruktion.

Gebäudekubatur:
Der eingeschossige Neubau hat die Form eines vierblättrigen Kleeblatts. Jedes Blatt steht dabei für ein von außen ablesbares "Lernhaus".
Der Neubau ist nicht unterkellert. Der Baukörper gliedert sich in vier gleichwertige Teilbereiche, die sich um einen zentralen Bereich gruppieren. Der obere Abschluss des Neubaus bildet ein extensiv begrüntes Flachdach. Jeweils in der Mitte der vier Teilbereiche und des zentralen Verteilers befindet sich ein Forum bzw. die Aula mit erhöhtem Dachabschnitt, den Dachlaternen zur Belichtung dieser innenliegenden Räume. Die erhöhten Dachabschnitte sind ohne extensive Dachbegrünung.

Fassade:
Bei den Bestandsgebäuden handelt es sich um Gebäude unterschiedlicher Epochen mit unterschiedlichen Fassadenmaterial. Der Neubau wird mit einer zeitgemäßen Außenwandbekleidung aus Holz versehen. Es ist eine hinterlüftete Bekleidung aus Vollholzbrettern geplant.
Die nach Süden orientierten Fenster der Klassenzimmer erhalten einen außenliegenden Sonnenschutz in Form einer Pergola mit verzinkter Stahlkonstruktion. Die nach Osten und Westen orientierten Fenster erhalten außenliegende Jalousien. Die Fenster der Dachlaternen sind ausschließlich nach Norden und Osten orientiert, um den direkten Sonneneintrag gering zu halten.

Innere Organisation:
Die ebenerdige Anordnung der Funktionen und die tiefen Einschnitte in den Baukörper erlauben eine Durchlässigkeit des Gebäudes in alle Richtungen. Das Herzstück des Neubaus ist die zentrale Halle, die Aula, die als Mensa und Freilernzone und auch für Versammlungen (bis 199 Personen) genutzt werden kann. Eine Dachlaterne sorgt für zusätzliche Belichtung von oben. An der zentralen Aula, mit Blick in die Landschaft, befinden sich Aufenthaltsbereiche zum Spielen und Ausruhen und direkte Verbindungen zu den vier "Lernhäusern".
Die Schulküche (Ausgabeküche) wird von Westen her angeliefert, die Ausgabe befindet sich in der Halle.
Jeder Jahrgang der Grundschule erhält eines der vier "Lernhäuser", mit einem eigenen Eingang und einer großzügige Garderobe. Der Eingangsbereich schließt an das sogenannte Forum an, dem zentralen Raum eines jeden Lernhauses. Hier können Aktivitäten außerhalb des Klassenraumes stattfinden, wie eine kleine Aufführung, freies Spiel u.ä.. Vier gleich große Unterrichtsräume grenzen an das Forum an. Sie werden, wie auch die Garderobe, mit zum Teil großflächigen Verglasungen zum Forum abgetrennt. Die Räume für das Ganztagsangebot, für Inklusion, für Schulsozialarbeit und für das pädagogische Personal werden überwiegend den einzelnen Lernhäusern zugeordnet oder befinden sich, wie die allgemeinen Funktionsflächen (Saniätrräume, Lager, Technikflächen), in unmittelbarer Nähe zu der zentralen Aula.

Materialität:
Bodenbeläge: Industrieparkett in der Aula, den Foren, den Fluren und dem Eingangsbereich, Linoleumbelag in den Unterrichtsräumen, Büros, Räumen für das pädagogische Personal und deren Nebenräume, Fliesenbeläge in den Sanitärräumen, Küche und den Technikflächen.
Wandbeläge: Das Innere der Schule wird teilweise durch helle Nadelholzoberflächen geprägt.
Deckenbekleidungen: nach Erfordernis mit Akustikdecken ggf. als GK-Lochplatten bzw. als Holzlamellendecken in der Aula und den Foren.
Dachbeläge: Gefälledämmung (3% Gefälle), zweilagige Dachabdichtungsbahnen, extensive Dachbegründung (auf den Dachlaternen ohne Dachbegrünung).

1.5 Konstruktion

Die Konstruktion ist in einem quadratischen Raster von 8,10 / 8,10 m konzipiert. Die tragenden Innen- und Außenwände sind geplant als Holzrahmenbaukonstruktion, Einfachständerwerk (D 20cm), mit voll ausgedämmten Gefachen und je nach Erfordernis mit OSB- und GK-Platten beplankt und mit Vorsatzschalen versehen. Die nichttragenden Innenwände sind als Trockenbauwände geplant (Metallständer, je nach Erfordernis beidseitig GK-Platten beplankt).

Die Dachkonstruktion ist geplant mit Brettsperrholzelementen (D 12cm) auf Brettschichtholzbindern (e 1,35 m, bzw. 2,70 m über der Aula).

Die Gründung erfolgt als Flachgründung mit Bodenplatte und umlaufenden Frostschürzen in Stahlbeton.

**Ausführungsbeschreibung 1 Beschreibung Glastrennwände und Innentüren**
*Beschreibung Glastrennwände und Innentüren*
Beschreibung Glastrennwände und Innentüren:

1. Einbau

2. Anforderungen

3. Element
  Statische Bemessung der Verglasung nach DIN 18008
  Glas mit neutraler Reflexionsfarbe und möglichst hohem
  Lichttransmissionsgrad
  Sicherheitsanforderungen an bodenntiefe Verglasungen gem.
  DGUV Vorschrift 81 §7, Stoffklasse nach DIN EN 12600:
  VSG + 1(B)1 Beanspruchungsgruppe E

4. Beschreibung

4.1  Glastrennwandsystem:
Unterkonstruktiom aus einem verwindungfreien Stahlskelett. Die vertikalen Stahlpfosten verfügen serienmäßig über eine Höhenjustierung, sowie Lochstanzungen zur Aufnahme verschiedener Organisationselemente.
Anschlussprofile springen um Wandstärke zurück und sind mit integrierten Dichtungen zu den flankierenden Bauteilen ausgestattet. Wandschalen, Glas- und Türrahmen sind flächenbündig und werden unsichtbar, sowie schallentkoppelt mit dem Stahlskellet verbunden.
Das Profil für den Bodenanschluss wird beidseitig mit einer Sockelleiste (Massivholz, Kiefer ca. 22/72 mm), die flächenbündig mit den Glas- und Türtrahmen und einer Fuge von 6 mm zu den Glasrahmen eingebaut wird.
Wand- bzw. Systemdicke: ca: 105 mm (systemabhängig).
Glas- und Türrahmen: Ansichtsbreite 34-50 mm (systemabhängig), Material ( Blenden in Holzwerkstoff):
Massivholz /Multiplex, Oberfläche mit Echtholzfurnier,
Kiefer, lackiert, transparent matt
Hersteller/System:  Lichte, System 550 / 105 /34 Holz oder
Lindner: System Life Stereo N od. gl.

4.2 Massivholzzarge:
Profolstärke: 73 mm, Profilbreiten: 75 mm, Sockelstück bei Ganzglaselementen aufgedoppelt.
Materal: Massivholz, Kiefer, 3-schichtverleimt mit durchgehender Decklage, Oberfläche: Lackierung transparent matt Hersteller/System: Schörghuber od. gl.

4.3 Volltür mit Stahlumfassungszarge:
Stahlumfassungszarge, 2.teilig, für stumpf einschlagendes Türblatt (Stärke 50 mm), mit Einfachfalz, Ohne Zierfalz,
Spiegel 40/55 mm, Sicke 18 mm
- bei Anforderung Rw,P >=42 dB): für einschlagendes Türblatt
( Stärke 50 mm), mit Doppelfalz für  zweite Dichtungsebene,
Spiegel 40/70 mm, Sicke 18 mm
Oberfläche: verzinkt, weiß lackiert (RAL-Farbton nach Bemusterung Objektplaner)
Hersteller/System: Hörmann od. gl.

5. Türflügel

5.1 Volltür in Glastrennwand:
Türblatt Stärke 40 mm, stump einschlagend mit Vollholzeinleimer, HPL-Beschichtung
Oberrfläche: Dekor einfarbig matt, lichtgrau, Pfleiderer U11027 od. gl (nach Bemusterung durch Objektplaner)

5.2 Volltür im Umfassungszarge
Türblatt Stärke 50 mm, stumpf einschlagend, mit Vollholzeinleimer in Esche und ABS Kante nur beu Erfordernis,
HPL-Beschichtung
- bei Anorderung RW,P >= 42 dB: Tüprblatt: Stärke 50 mm, einschlagend mit Leibungsfalz für 2. Dichtungsebene, mit Vollholzeinleimer in Esche, HPL-Beschichtung
Oberfläche: Dekor einfarbig matt, weiß (nach Bemusterung durch den Objektplaner)

5.3 Massivholzrahmentür:
Türblattstärke: 73 mm, Rahmenbreite 135 mm, unteres Rahmenstück (Sockel) aufgedoppel
Material: Massivholz, Kiefer,3-schichtverleimt, mitdurchgehenden Decklagen,
Oberfläche: Lackierung transparent matt
Hersteller/System: Schörghuber od. gl

6. Bänder:
Objektbänder (Rollenbänder). 3D-einstellbar, mit verschweißter Bandrolle, Edelstahl, Ausführung und Anzahl nach Erfordernis und abgestimmt auf Türflügel.

7. Drückergarnitur:
Einsteckschloss, Klasse 4, Stulp und Schlißblech in Edelstahl, bei PZ-Lochung, abgestimmt auf elektronischen Profilzylinder mit Transponder. Bei 2-flügeligen Türen: Gangflügel mit Griff-Griff, Standflügel mit Standflügel-Getriebe mit Griff auf Bandgegenseite.

7.1 Türdrückergarnitur, Rosette, PZ-Lochung, Griff rückgeführt (wo nötig fluchtweggeeignet Nach DIN EN 179)
Edelstahl, naturfarbig fein gebürstet, matt:
Produkt: FSB, Produktfamilie72/79 1268(......)6204 od. gl.

7.2 Türdrückergarnitur, Rosette, ohne Schließrosette, Griff rückgeführt (wo nötig fluchtweggeeignet nach DIN EN 179)
Edelstahl, naturfarbig fein gebürstet, matt
Produkt: FSB, Produktfamilie72/79 1268(......)6204 od. gl.

7.3 Standflügelgarnitur, Rosette, Griff rückgeführt, Edelstahl
naturfarbig fein gebürstet, matt
Produkt: FSB, Artikelnr. 79 1268 619 6204, od. gl.

7.4 WC-Garnitur, Rosette: Griff rückgeführt, Edelstahl naturfarbig fein gebürstet, matt
Produkt: FSB, Produktfamilie 17 1268 (......) 6204 od. gl.

8. Obentürschließer

8.1 Gleitschienentürschließsystem mit Schließfolgeregelung u. Rauchschaltzentrale: für barrierefreie, leicht öffnende 2-flügelige Türen bis1250 mm Flügelbreite nach DIN 18040 mitz intergrierter Schließfolgeregelung, Türblattmontage Bandseite,
silberfarbig.
Produkt: GEZE TS 5000 R-ISM Ecline od. gl.

8.3 Obentürschließer in Glastrennwandsystem: für barrierefreie, leicht öffnende 1-flügelige türen bis 1250 mm Flügelbreite nach DIN 18040 Türbattmontage Bandseite, silberfarbig
ProdukT: GEZE Boxer, Größe 2-4 od. gl  (Türblattverstärkung notwendig

8.4 Obentürschließer an Stahlumfassungszarge: für barrierefreie, leicht öffnende 1-flügelige Türen bis 1250 mm Flügelbreite nach DIN 18040 Türblattmontage Bandseite, silberfarbig
Produkt GEZE TS 5000 Ecline od. gl-
*Ausführungsbeschreibung WC-Trennwände:*
Ausführungsbeschreibung WC-Trennwände:

alle WC-Trennwände werden im Fabrikat Kemmlit Primo F
od. gl. ausgeführt mit folgenden Einzelheiten:

Anlagenhöhe:
2000 mm einschl. 150 mm Bodenfreiheit

Kabinentiefe:
bis 1600 mm

Tür-/Wandmaterial:
30 mm HPL-Verbundelemente,
beidseitig 3 mm HPL Deckschicht
im Standardfarbton nach Wahl des AG

Kantenschutz:
Massiver Kunststoffrahmen

Türanschlag:
Türen nach innen öfnend mit eingezogener
durchgehender Gummilippe als Türdämpfung

Stabilisator:
42 x 42 mm Aluminiumprofil

Füße / Bodenanschluss:
Aluminiumfuß eloxiert mit Edelstahlfußteller
und Aluminiumrosette
150 mm Bodenfreiheit, stufenlos  verstellbar

Mueranschluss:
Umfassendes U-Profil, Aluminium eloxiert
oder pulverbeschichtet

Bänder:
Drei-Rollen-Feder-Kantenbänder aus Aluminium
(145 mm) mit Edelstahlachse, 6-fach verschraubt

Zugknöpfe:
Zugknöpfe aus Aluminium

Schlösser:
1-Riegel-Schloss

Türstopper / Wandhaken:
je Kabine 1 x 3301 Farbe Verkehrsweiß

Prüfzeichen:
TÜV-geprüft und GD-zertifiziert

angebotenes Fabrikat:

........................................................
  (Vom Bieter anzugeben)

**10 WC-Trenwandsystem Typ 1**
WC-Trenwandsystem Typ 1:

gem vorangegegangener Beschreibung mit folgenden Einzelheiten liefern und in fix und fertiger Arbeit montieren:

2 Kabinen mit 1 Trennwand - Tiefe 1.600 mm
und einer Vorderfront mit 2 Türen je. 650 mm Durchgangsbreite
Breite der Vorderfront ca. 1870 nmm

der Einbau erfolgt in folgenden Räumen:
A 2.1  WC-H
A 2.2  WC-D
B 2.1 WC-H
B 2.2  WC-D
B 2.4  WC-H
C 2.1 WC-H
C 2.2  WC-D
D 2.1  WC-H
D 2.2  WC-D
Menge: 9,000 St

**20 WC-Trenwandsystem Typ 2**
WC-Trenwandsystem Typ 2:

gem vorangegegangener Beschreibung mit folgenden Einzelheiten liefern und in fix und fertiger Arbeit montieren:

1 Vorderfront mit 1 Tür mit 850 mm Durchgangsbreite
Breite der Vorderfront ca. 1.870 nmm

der Einbau erfolgt in folgenden Räumen:
A 2.1  WC-H
A 2.2  WC-D
B 2.1 WC-H
B 2.2  WC-D
B 2.4  WC-H
C 2.1 WC-H
C 2.2  WC-D
D 2.1  WC-H
D 2.2  WC-D
Menge: 9,000 St

**30 WC-Trenwandsystem Typ 3**
WC-Trenwandsystem Typ 3:

gem vorangegegangener Beschreibung mit folgenden Einzelheiten liefern und in fix und fertiger Arbeit montieren:

1 Vorderfront mit 1 Tür mit 850 mm Durchgangsbreite
Breite der Vorderfront ca. 2.750 nmm

der Einbau erfolgt in folgenden Räumen:
D 2.5  WC-D
Menge: 1,000 St

**40 WC-Trenwandsystem Typ 4**
WC-Trenwandsystem Typ 4:

gem vorangegegangener Beschreibung mit folgenden Einzelheiten liefern und in fix und fertiger Arbeit montieren:

4 Kabinen mit 3 Trennwänden - Tiefe 1.600 mm
und einer Vorderfront mit 4 Türen je. 650 mm Durchgangsbreite
Breite der Vorderfront ca. 3.750 nmm

der Einbau erfolgt in folgenden Räumen:
D 2.5  WC-D
Menge: 1,000 St

**50 WC-Innentür mit U-Zarge 1,01/2,26 m MW 240 mm**
WC-Innentür mit Stahlumfassungszarge und
einhängfertigem Türblatt, einschl Drückergarnitur

gem. beiliegender Detailzeichnung
Blatt Nr. 75_5_736_10

Größe: 1010 /2260 mm
Maulweite 240 mm

Stahlzarge:
2.teilig, für stumpf einschlagendes Türblatt (Stärke 50 mm), mit Einfachfalz, Ohne Zierfalz,
Spiegel 40/55 mm, Sicke 18 mm
Oberfläche: verzinkt, weiß lackiert (RAL-Farbton nach Bemusterung Objektplaner)
Hersteller/System: Hörmann od. gl.

einhängfertiges Türblatt als Volltür:
Volltür ohne Schlossbohrung
Anforderung: nach DIN EN16580: Feuchtraum
Türblattstärke 50 mm, stumpf einschlagend mit Vollholzeinleimer in Esche
HPL Beschichtung
Oberfläche Dekor einfarbig matt, weiß (nach Bemusterung durch Objektplaner)

Bänder:
Objektbänder (Rollenbänder). 3D-einstellbar, mit verschweißter Bandrolle, Edelstahl, Ausführung und Anzahl nach Erfordernis und abgestimmt auf Türflügel.

Drückergarnitur:
Türdrückergarnitur, Rosette, ohne Schließrosette, Griff rückgeführt (wo nötig fluchtweggeeignet nach DIN EN 179)
Edelstahl, naturfarbig fein gebürstet, matt
Produkt: FSB, Produktfamilie72/79 1268(......)6204 od. gl.

liefern und komplett in fix und fertiger Arbeit in Innenwände Typ W4 einbauen

liefern und in fix und fertiger Arbeit in Innenwände Typ W4 einbauen

Der Einbau erfolgt in folgenden Räumen:
Pos. 53 D2.1 WC-H
Pos. 52 D2.2 WC-D
Pos. 39 C2.1 WC-H
Pos. 38 C2.2 WC-D
Pos. 26 B2.1 WC-H
Pos. 25 B2.2 WC-D
Pos. 57 B2.4 WC-H
Pos. 58 B2.5 WC-D
Pos. 13 A2.1 WC-H
Pos. 12 A2.2 WC-D
Menge: 10,000 St

**60 Feuchtraum-Innentür mit U-Zarge 1,135/2,26 m MW 240 mm**
Feuchtraum-Innentür mit Stahlumfassungszarge und
einhängfertigem Türblatt, einschl Drückergarnitur

gem. beiliegender Detailzeichnung
Blatt Nr. 75_5_734_10

Größe: 1135 /2260 mm

Maulweite 240 mm

Stahlzarge:
2.teilig, für stumpf einschlagendes Türblatt (Stärke 50 mm), mit Einfachfalz, Ohne Zierfalz,
Spiegel 40/55 mm, Sicke 18 mm
Oberfläche: verzinkt, weiß lackiert (RAL-Farbton nach Bemusterung Objektplaner)
Hersteller/System: Hörmann od. gl.

einhängfertiges Türblatt als Volltür:
Türblattstärke 50 mm, stumpf einschlagend mit Vollholzeinleimer in Esche
HPL Beschichtung
Oberfläche Dekor einfarbig matt, weiß (nach Bemusterung durch Objektplaner)

Bänder:
Objektbänder (Rollenbänder). 3D-einstellbar, mit verschweißter Bandrolle, Edelstahl, Ausführung und Anzahl nach Erfordernis und abgestimmt auf Türflügel.

Drückergarnitur:
WC-Garnitur, Rosette: Griff rückgeführt, Edelstahl naturfarbig fein gebürstet, matt
Produkt: FSB, Produktfamilie 17 1268 (......) 6204 od. gl.

liefern und komplett in fix und fertiger Arbeit in Innenwände Typ W4 einbauen

liefern und in fix und fertiger Arbeit in Innenwände Typ W4 einbauen

Der Einbau erfolgt in folgenden Räumen:

Pos. 60 B2.3 WC B
Menge: 1,000 St

**70 RS Innentür mit U-Zarge 1,135/2,26 m MW 240 mm**
RS-Innentür mit Stahlumfassungszarge und
einhängfertigem Türblatt, einschl Drückergarnitur

gem. beiliegender Detailzeichnung
Blatt Nr. 75_5_734_10

Größe: 1135 /2260 mm

Maulweite 240 mm

Brandschutzanforderung:  RS mit entsprechender bauaufsichtlichen Zulassung

Stahlzarge:
2.teilig, für stumpf einschlagendes Türblatt (Stärke 50 mm), mit Einfachfalz, Ohne Zierfalz,
Spiegel 40/55 mm, Sicke 18 mm
Oberfläche: verzinkt, weiß lackiert (RAL-Farbton nach Bemusterung Objektplaner)
Hersteller/System: Hörmann od. gl.

einhängfertiges Türblatt als Volltür:
Türblattstärke 50 mm, stumpf einschlagend mit Vollholzeinleimer in Esche
HPL Beschichtung
Oberfläche Dekor einfarbig matt, weiß (nach Bemusterung durch Objektplaner)

Bänder:
Objektbänder (Rollenbänder). 3D-einstellbar, mit verschweißter Bandrolle, Edelstahl, Ausführung und Anzahl nach Erfordernis und abgestimmt auf Türflügel.

Drückergarnitur:
Rosette, PZ-Lochung, Griff rückgeführt (wo nötig fluchtweggeeignet Nach DIN EN 179)
Edelstahl, naturfarbig fein gebürstet, matt:
Produkt: FSB, Produktfamilie72/79 1268(......)6204 od. gl.

liefern und komplett in fix und fertiger Arbeit in Innenwände Typ W4 einbauen

liefern und in fix und fertiger Arbeit in Innenwände Typ W4 einbauen

Der Einbau erfolgt in folgenden Räumen:

Pos. 61 T6-E Kopierer
Menge: 1,000 St

**80 Innentür mit U-Zarge 1,135/2,26 m MW 240 mm**
Innentür mit Stahlumfassungszarge und
einhängfertigem Türblatt, einschl Drückergarnitur

gem. beiliegender Detailzeichnung
Blatt Nr. 75_5_735_10

Größe: 1135 /2260 mm

Maulweite 240 mm

Stahlzarge:
2.teilig, für stumpf einschlagendes Türblatt (Stärke 50 mm), mit Einfachfalz, Ohne Zierfalz,
Spiegel 40/55 mm, Sicke 18 mm
Oberfläche: verzinkt, weiß lackiert (RAL-Farbton nach Bemusterung Objektplaner)
Hersteller/System: Hörmann od. gl.

einhängfertiges Türblatt als Volltür:
Türblattstärke 50 mm, stumpf einschlagend mit Vollholzeinleimer in Esche
HPL Beschichtung
Oberfläche Dekor einfarbig matt, weiß (nach Bemusterung durch Objektplaner)

Bänder:
Objektbänder (Rollenbänder). 3D-einstellbar, mit verschweißter Bandrolle, Edelstahl, Ausführung und Anzahl nach Erfordernis und abgestimmt auf Türflügel.

Drückergarnitur:
Rosette, PZ-Lochung, Griff rückgeführt (wo nötig fluchtweggeeignet Nach DIN EN 179)
Edelstahl, naturfarbig fein gebürstet, matt:
Produkt: FSB, Produktfamilie72/79 1268(......)6204 od. gl.

liefern und komplett in fix und fertiger Arbeit in Innenwände Typ W4 einbauen.

Der Einbau erfolgt in folgenden Räumen:
Pos. 66 D 2.4 Lehrmittelraum
Pos. 62 C 2.4 Garderobe
Menge: 2,000 St

**90 Feuchtraum-Innentür mit U-Zarge 1,135/2,26 m MW 240 mm**
Feuchtraum-Innentür mit Stahlumfassungszarge und
einhängfertigem Türblatt, einschl Drückergarnitur

gem. beiliegender Detailzeichnung
Blatt Nr. 75_5_735_10

Größe: 1135 /2260 mm

Maulweite 240 mm

Stahlzarge:
2.teilig, für stumpf einschlagendes Türblatt (Stärke 50 mm), mit Einfachfalz, Ohne Zierfalz,
Spiegel 40/55 mm, Sicke 18 mm
Oberfläche: verzinkt, weiß lackiert (RAL-Farbton nach Bemusterung Objektplaner)
Hersteller/System: Hörmann od. gl.

einhängfertiges Türblatt als Volltür:
Klassifizierung nach DIN EN16580: Feuchtraum
Türblattstärke 50 mm, stumpf einschlagend mit Vollholzeinleimer in Esche
HPL Beschichtung
Oberfläche Dekor einfarbig matt, weiß (nach Bemusterung durch Objektplaner)

Bänder:
Objektbänder (Rollenbänder). 3D-einstellbar, mit verschweißter Bandrolle, Edelstahl, Ausführung und Anzahl nach Erfordernis und abgestimmt auf Türflügel.

Drückergarnitur:
Rosette, PZ-Lochung, Griff rückgeführt (wo nötig fluchtweggeeignet Nach DIN EN 179)
Edelstahl, naturfarbig fein gebürstet, matt:
Produkt: FSB, Produktfamilie72/79 1268(......)6204 od. gl.

liefern und komplett in fix und fertiger Arbeit in Innenwände Typ W4 einbauen.

Der Einbau erfolgt in folgenden Räumen:

Pos. 59 B2.8 Putzmittel
Pos. 68 C2.4 Essenausgabe
Pos. 70 C2.7 Essenausgabe
Menge: 2,000 St

**100 Feuchtraum-Innentür mit U-Zarge 1,135/2,26 m MW 305 mm**
Innentür mit Stahlumfassungszarge und
einhängfertigem Türblatt, einschl Drückergarnitur

gem. beiliegender Detailzeichnung
Blatt Nr. 75_5_733_10

Größe: 1135 /2260 mm

Maulweite 305 mm

Stahlzarge:
2.teilig, für stumpf einschlagendes Türblatt (Stärke 50 mm), mit Einfachfalz, Ohne Zierfalz,
Spiegel 40/55 mm, Sicke 18 mm
Oberfläche: verzinkt, weiß lackiert (RAL-Farbton nach Bemusterung Objektplaner)
Hersteller/System: Hörmann od. gl.

einhängfertiges Türblatt als Volltür:
Klassifizierung nach DIN EN16580: Feuchtraum
Türblattstärke 50 mm, stumpf einschlagend mit Vollholzeinleimer in Esche
HPL Beschichtung
Oberfläche Dekor einfarbig matt, weiß (nach Bemusterung durch Objektplaner)

Bänder:
Objektbänder (Rollenbänder). 3D-einstellbar, mit verschweißter Bandrolle, Edelstahl, Ausführung und Anzahl nach Erfordernis und abgestimmt auf Türflügel.

Drückergarnitur:
Rosette, PZ-Lochung, Griff rückgeführt (wo nötig fluchtweggeeignet Nach DIN EN 179)
Edelstahl, naturfarbig fein gebürstet, matt:
Produkt: FSB, Produktfamilie72/79 1268(......)6204 od. gl.

liefern und komplett in fix und fertiger Arbeit in Innenwände Typ W3 einbauen.

Der Einbau erfolgt in folgenden Räumen:

Pos. 69 C2.7 Essenausgabe
Menge: 1,000 St

**110 T 30 RS Innentür mit U-Zarge 1,135/2,26 m MW 305 mm**
T 30 RS Innentür mit Stahlumfassungszarge und
einhängfertigem Türblatt, einschl Drückergarnitur

gem. beiliegender Detailzeichnung
Blatt Nr. 75_5_733_10

Größe: 1135 /2260 mm

Maulweite 305 mm

Brandschutzanforderung T30 / RS mit entsprechender
bauaufsichtlichen Zulassung

Stahlzarge:
2.teilig, für stumpf einschlagendes Türblatt (Stärke 50 mm), mit Einfachfalz, Ohne Zierfalz,
Spiegel 40/55 mm, Sicke 18 mm
Oberfläche: verzinkt, weiß lackiert (RAL-Farbton nach Bemusterung Objektplaner)
Hersteller/System: Hörmann od. gl.

einhängfertiges Türblatt als Volltür:
Klassifizierung T 30 R/S
Türblattstärke 50 mm, stumpf einschlagend mit Vollholzeinleimer in Esche
HPL Beschichtung
Oberfläche Dekor einfarbig matt, weiß (nach Bemusterung durch Objektplaner)

Bänder:
Objektbänder (Rollenbänder). 3D-einstellbar, mit verschweißter Bandrolle, Edelstahl, Ausführung und Anzahl nach Erfordernis und abgestimmt auf Türflügel.

Drückergarnitur:
Rosette, PZ-Lochung, Griff rückgeführt (wo nötig fluchtweggeeignet Nach DIN EN 179)
Edelstahl, naturfarbig fein gebürstet, matt:
Produkt: FSB, Produktfamilie72/79 1268(......)6204 od. gl.

liefern und komplett in fix und fertiger Arbeit in Innenwände Typ W3 einbauen.

Der Einbau erfolgt in folgenden Räumen:

Pos. 63 C2.3 lt-Anschlussraum
Menge: 1,000 St

**120 T 30 RS Innentür mit U-Zarge 0,885/2,26 m MW 150 mm**
T 30 RS Innentür mit Stahlumfassungszarge und
einhängfertigem Türblatt, einschl Drückergarnitur

gem. beiliegender Detailzeichnung
Blatt Nr. 75_5_737_10

Größe: 885 /2260 mm

Maulweite 150 mm

Brandschutzanforderung T30 / RS mit entsprechnender
bauaufsichtlichen Zulassung

Stahlzarge:
2.teilig, für stumpf einschlagendes Türblatt (Stärke 50 mm), mit Einfachfalz, Ohne Zierfalz,
Spiegel 40/55 mm, Sicke 18 mm
Oberfläche: verzinkt, weiß lackiert (RAL-Farbton nach Bemusterung Objektplaner)
Hersteller/System: Hörmann od. gl.

einhängfertiges Türblatt als Volltür:
Klassifizierung T 30 R/S
Türblattstärke 50 mm, stumpf einschlagend mit Vollholzeinleimer in Esche
HPL Beschichtung
Oberfläche Dekor einfarbig matt, weiß (nach Bemusterung durch Objektplaner)

Bänder:
Objektbänder (Rollenbänder). 3D-einstellbar, mit verschweißter Bandrolle, Edelstahl, Ausführung und Anzahl nach Erfordernis und abgestimmt auf Türflügel.

Drückergarnitur:
Rosette, PZ-Lochung, Griff rückgeführt (wo nötig fluchtweggeeignet Nach DIN EN 179)
Edelstahl, naturfarbig fein gebürstet, matt:
Produkt: FSB, Produktfamilie72/79 1268(......)6204 od. gl.

liefern und komplett in fix und fertiger Arbeit in Innenand aus Mertallständerwerk Wandtyp W5.

Der Einbau erfolgt in folgenden Räumen:

Pos. 64 C2.3 Elt-Anschlussraum
Menge: 1,000 St

**130 Nassrau-Innentür mit U-Zarge1,135/2,26 m MW 315 mm**
Innentür mit Stahlumfassungszarge und
einhängfertigem Türblatt, einschl Drückergarnitur

gem. beiliegender Detailzeichnung
Blatt Nr. 75_5_732_10 Innentür T11-E

Größe: 1135 /2260 mm
Maulweite 315 mm

Schallschutzanforderung 32 dB

Stahlzarge:
2.teilig, für stumpf einschlagendes Türblatt (Stärke 50 mm), mit Einfachfalz, Ohne Zierfalz,
Spiegel 40/55 mm, Sicke 18 mm
Oberfläche: verzinkt, weiß lackiert (RAL-Farbton nach Bemusterung Objektplaner)
Hersteller/System: Hörmann od. gl.

einhängfertiges Türblatt als Volltür:
Anforderung: nach DIN EN16580: Nassraum
Türblattstärke 50 mm, stumpf einschlagend mit Vollholzeinleimer in Esche
HPL Beschichtung
Oberfläche Dekor einfarbig matt, weiß (nach Bemusterung durch Objektplaner)
Türblatt mit absenkbarer Bodendichtung

Bänder:
Objektbänder (Rollenbänder). 3D-einstellbar, mit verschweißter Bandrolle, Edelstahl, Ausführung und Anzahl nach Erfordernis und abgestimmt auf Türflügel.

Drückergarnitur:

liefern undkomplett  in fix und fertiger Arbeit in Innenwände Typ W1 einbauen

Der Einbau erfolgt in folgenden Räumen:

Pos. 67 D2.6 Spülküche
Menge: 1,000 St

**140 Innentür mit U-Zarge1,135/2,26 m MW 315 mm**
Innentür mit Stahlumfassungszarge und
einhängfertigem Türblatt

mit Schallschutzanforderung R W,P >= 42 dB

siehe auch beiliegende Detailzeichnung
Blatt Nr.: 75_5_731_10 Innentür T6 a-D

Größe: 1135 /2260 mm
Maulweite 315 mm

Stahlzarge:
2.teilig, für stumpf einschlagendes Türblatt (Stärke 50 mm), mit Doppelfalz, Ohne Zierfalz,
Spiegel 40/70 mm, Sicke 18 mm
Oberfläche: verzinkt, weiß lackiert (RAL-Farbton nach Bemusterung Objektplaner)
Hersteller/System: Hörmann od. gl.

einhängfertiges Türblatals Volltür:
Türblattstärke 50 mm, stumpf einschlagend mit Leibungspfalz
für zweite Dichtungsebene, mit Vollholzeinleimer in Esche
HPL Beschichtung
Oberfläche Dekor einfarbig matt, weiß (nach Bemusterung durch Objektplaner)
Türblatt mit absenkbarer Bodendichtung

Bänder:
Objektbänder (Rollenbänder). 3D-einstellbar, mit verschweißter Bandrolle, Edelstahl, Ausführung und Anzahl nach Erfordernis und abgestimmt auf Türflügel.

Drückergarnitur:
Rosette, PZ-Lochung, Griff rückgeführt (wo nötig fluchtweggeeignet Nach DIN EN 179)
Edelstahl, naturfarbig fein gebürstet, matt:
Produkt: FSB, Produktfamilie72/79 1268(......)6204 od. gl.

liefern und in fix und lomplett in fix und fertiger Arbeit in Innenwände Typ W1 einbauen

Der Einbau erfolgt in folgenden Räumen:

Pos. 10 A 1.6 BGS Leitung
Pos. 23 B 1.5 Büro
Pos. 36 C 1,5 Schulsozial- / Ruheraum
Pos. 50 D 2.3 Leitung GS
Menge: 4,000 St

**150 Obentürschließer GEZE TS 5000 Ecline**
Obentürschließer an Stahlumfassungszarge: für barrierefreie, leicht öffnende 1-flügelige Türen bis 1250 mm Flügelbreite nach DIN 18040 Türblattmontage Bandseite, silberfarbig
Produkt GEZE TS 5000 Ecline od. gl-

liefern und in fix und fertiger arbeit montieren an folgenden Stahlzargentüren

Pos. 61 B 2.6 Kopierer
Pos. 63 C 2.4 Elt-Anschlussraum
Pos. 64 C 2.3 Elt-Anschlussraum
Menge: 3,000 St

**160 Obentürschließer GEZE Boxer Größe 2-4**
integrierter Obentürschließer in Glastrennwandsystem: für barrierefreie, leicht öffnende 1-flügelige Türen bis 1250 mm Flügelbreite nach DIN 18040 Türbattmontage Bandseite, silberfarbig
ProdukT: GEZE Boxer, Größe 2-4 od. gl  (Türblattverstärkung notwendig)

liefern und als integrierter Obentürschließenr in das Türblatt der Glastrennwandsysteme einbauen

in fix und fertiger Arbeit montieren

Pos 65 C2.5 Kreativraum
Menge: 1,000 St

**170 Gleitschienentürschließsystem GEZE TS 5000 R-ISM**
Gleitschienentürschließsystem mit Schließfolgeregelung u. Rauchschaltzentrale: für barrierefreie, leicht öffnende 2-flügelige Türen bis1250 mm Flügelbreite nach DIN 18040 mitz intergrierter Schließfolgeregelung, Türblattmontage Bandseite,
silberfarbig.
Produkt: GEZE TS 5000 R-ISM Ecline od. gl.

liefern und in fix und fertiger Arbeite an den 2-flügeligen
Türen nachfolgend aufgelisteter Innentüren montieren:

Pos. 11 A 0.3  Flur A
Pos. 24 B 0.3  Flur B
Pos. 37 C 0.3  Flur C
Pos. 51 D 0.3 Flur D
Menge: 4,000 St

**180 Blockzargentürelement T5 A-D**
Blockzargentürelement T5 A-D

gem. beiliegender Detailzeichnung
Blatt Nr. 75_5_711_010

mit folgenden Enzelheiten liefern und in fix und efrtiger Arbeit einbauen:

Blockzargenelement mit Kämpfer und festverglastem Oberlicht
2-flügelige Rahmentür mit Verglasungen

Größe des Elementes: 2,50/3,00 m

Profolstärke: 73 mm, Profilbreiten: 75 mm, Sockelstück bei Ganzglaselementen aufgedoppelt.
Materal: Massivholz, Kiefer, 3-schichtverleimt mit durchgehender Decklage, Oberfläche: Lackierung transparent matt Hersteller/System: Schörghuber od. gl.

2-flügelige Rahmentür
Rahmentür ohne Schlossbohrungen
Türblattstärke: 73 mm, Rahmenbreite 135 mm, unteres Rahmenstück (Sockel) aufgedoppel  ( Höhe 240 mm)
Material: Massivholz, Kiefer,3-schichtverleimt, mitdurchgehenden Decklagen,
Oberfläche: Lackierung transparent matt
Hersteller/System: Schörghuber od. gl

Bänder:
Objektbänder (Rollenbänder). 3D-einstellbar, mit verschweißter Bandrolle, Edelstahl, Ausführung und Anzahl nach Erfordernis und abgestimmt auf Türflügel.

Drückergarnitur
Gangflügelgarnitur:
Drückergarnitur, Rosette, ohne Schließrosette, Griff rückgeführt (wo nötig fluchtweggeeignet nach DIN EN 179)
Edelstahl, naturfarbig fein gebürstet, matt
Produkt: FSB, Produktfamilie72/79 1268(......)6204 od. gl.

Standflügelgarnitur:
Rosette, Griff rückgeführt, Edelstahl naturfarbig fein gebürstet, matt Produkt: FSB, Artikelnr. 79 1268 619 6204, od. gl.
ohne Sxchlossrosette

Verglasung:
Statische Bemessung der Verglasung nach DIN 18008
Glas mit neutraler Reflexionsfarbe und möglichst hohem
Lichttransmissionsgrad
Sicherheitsanforderungen an bodenntiefe Verglasungen gem.
DGUV Vorschrift 81 §7, Stoffklasse nach DIN EN 12600:
VSG + 1(B)1 Beanspruchungsgruppe E

Der Einbau erfolgt zwischenSichtholzstützen und Sichtholzsturz
mit 10 mm Schattenfuge mit druckfester Hinterklotzung ( >B2)
und beidseitig umlaufender dauerelastischen Versiegelung
im Farbton anthrazit.

Der Einbau erfolgt in folgenden Räumen:

Pos.  7 A 0.1 Garderobe
Pos. 20 B 0.1 Garderobe
Pos. 33 C 0.1 Garderobe
Pos. 47 D 0.1 Garderobe
Menge: 4,000 St

**190 Blockzargenelement fetverglast T5 A-D**
Blockzargentürelement festverglast  T5 A-D

gem. beiliegender Detailzeichnung
Blatt Nr. 75_5_711_010

mit folgenden Enzelheiten liefern und in fix und efrtiger Arbeit einbauen:

Blockzargenelement mit Festverglasung

Größe des Elementes: 1,825/3,00 m

Profilstärke: 73 mm, Profilbreiten: 75 mm, Sockelstück bei Ganzglaselementen aufgedoppelt.
Materal: Massivholz, Kiefer, 3-schichtverleimt mit durchgehender Decklage, Oberfläche: Lackierung transparent matt Hersteller/System: Schörghuber od. gl.

Verglasung:
Statische Bemessung der Verglasung nach DIN 18008
Glas mit neutraler Reflexionsfarbe und möglichst hohem
Lichttransmissionsgrad
Sicherheitsanforderungen an bodenntiefe Verglasungen gem.
DGUV Vorschrift 81 §7, Stoffklasse nach DIN EN 12600:
VSG + 1(B)1 Beanspruchungsgruppe E

Der Einbau erfolgt zwischen einseitig Sichtholzstütze, Sichtholzsturz, einseitige oberflächenfertiger Wandbeplankung
mit 10 mm Schattenfuge mit druckfester Hinterklotzung ( >B2)
und beidseitig umlaufender dauerelastischen Versiegelung
im Farbton anthrazit.

Der Einbau erfolgt in folgenden Räumen:

Pos.  8 A 0.1 Garderobe
Pos.  9 A 0.1 Garderobe
Pos. 21 B 0.1 Garderobe
Pos. 22 B 0.1 Garderobe
Pos. 34 C 0.1 Garderobe
Pos. 35 C 0.1 Garderobe
Pos. 48 D 0.1 Garderobe
Pos. 49 D 0.1 Garderobe
Menge: 8,000 St

**200 T 30 RS Blockzargentürelement T7**
T30 RS Blockzargentürelement T7

gem. beiliegender Detailzeichnung
Blatt Nr. 75_5_713_010

mit folgenden Enzelheiten liefern und in fix und efrtiger Arbeit einbauen:

Brandschutanforderung: T30 RS !!
mit entsprechender bauaufsichtlicher Zulassung

Blockzargenelement mit Kämpfer und festverglastem Oberlicht
2-flügelige Rahmentür mit Verglasungen

Größe des Elementes: 2,50/3,00 m

Profolstärke: 73 mm, Profilbreiten: 75 mm, Sockelstück bei Ganzglaselementen aufgedoppelt.
Materal: Massivholz, Kiefer, 3-schichtverleimt mit durchgehender Decklage, Oberfläche: Lackierung transparent matt Hersteller/System: Schörghuber od. gl.

2-flügelige Rahmentür
Rahmentür ohne Schlossbohrungen
Türblattstärke: 73 mm, Rahmenbreite 135 mm, unteres Rahmenstück (Sockel) aufgedoppel  ( Höhe 240 mm)
Material: Massivholz, Kiefer,3-schichtverleimt, mitdurchgehenden Decklagen,
Oberfläche: Lackierung transparent matt
Hersteller/System: Schörghuber od. gl

Gang- und Standflügel mit jeweiliger absenkbarer Bodendichtung !!!

Bänder:
Objektbänder (Rollenbänder). 3D-einstellbar, mit verschweißter Bandrolle, Edelstahl, Ausführung und Anzahl nach Erfordernis und abgestimmt auf Türflügel.

Drückergarnitur
Gangflügelgarnitur:
Drückergarnitur, Rosette, ohne Schließrosette, Griff rückgeführt (wo nötig fluchtweggeeignet nach DIN EN 179)
Edelstahl, naturfarbig fein gebürstet, matt
Produkt: FSB, Produktfamilie72/79 1268(......)6204 od. gl.
ohne Schlossrosette

Standflügelgarnitur:
Rosette, Griff rückgeführt, Edelstahl naturfarbig fein gebürstet, matt Produkt: FSB, Artikelnr. 79 1268 619 6204, od. gl.

Verglasung:
Statische Bemessung der Verglasung nach DIN 18008
Glas mit neutraler Reflexionsfarbe und möglichst hohem
Lichttransmissionsgrad
Sicherheitsanforderungen an bodenntiefe Verglasungen gem.
DGUV Vorschrift 81 §7, Stoffklasse nach DIN EN 12600:
VSG + 1(B)1 Beanspruchungsgruppe E

Der Einbau erfolgt zwischen seitlichen oberflächenfertigen Wandbeplankungen und Sichtholzsturz
mit 10 mm Schattenfuge mit druckfester Hinterklotzung ( >B2)
und beidseitig umlaufender dauerelastischen Versiegelung
im Farbton anthrazit.

Der Einbau erfolgt in folgenden Räumen:

Pos. 11 A 0.3 Flur A
Pos. 24 B 0.3 Flur B
Pos. 37 C 0.3 Flur C
Pos. 47 D 0.3 Flur D
Menge: 4,000 St

**210 Blockzargentürelement T1 -E**
Blockzargentürelement T1 -E

gem. beiliegender Detailzeichnung
Blatt Nr. 75_5_712_010

mit folgenden Enzelheiten liefern und in fix und efrtiger Arbeit einbauen:

Blockzargenelement mit Kämpfer und festverglastem Oberlicht
2-flügelige Rahmentür mit Verglasungen

Größe des Elementes: 2,50/3,00 m

Profolstärke: 73 mm, Profilbreiten: 75 mm, Sockelstück bei Ganzglaselementen aufgedoppelt.
Materal: Massivholz, Kiefer, 3-schichtverleimt mit durchgehender Decklage, Oberfläche: Lackierung transparent matt Hersteller/System: Schörghuber od. gl.

2-flügelige Rahmentür
Rahmentür ohne Schlossbohrungen
Türblattstärke: 73 mm, Rahmenbreite 135 mm, unteres Rahmenstück (Sockel) aufgedoppel  ( Höhe 240 mm)
Material: Massivholz, Kiefer,3-schichtverleimt, mitdurchgehenden Decklagen,
Oberfläche: Lackierung transparent matt
Hersteller/System: Schörghuber od. gl

Bänder:
Objektbänder (Rollenbänder). 3D-einstellbar, mit verschweißter Bandrolle, Edelstahl, Ausführung und Anzahl nach Erfordernis und abgestimmt auf Türflügel.

Drückergarnitur
Gangflügelgarnitur:
Drückergarnitur, Rosette, ohne Schließrosette, Griff rückgeführt (wo nötig fluchtweggeeignet nach DIN EN 179)
Edelstahl, naturfarbig fein gebürstet, matt
Produkt: FSB, Produktfamilie72/79 1268(......)6204 od. gl.
ohne Schlossrosette

Standflügelgarnitur:
Rosette, Griff rückgeführt, Edelstahl naturfarbig fein gebürstet, matt Produkt: FSB, Artikelnr. 79 1268 619 6204, od. gl.

Verglasung:
Statische Bemessung der Verglasung nach DIN 18008
Glas mit neutraler Reflexionsfarbe und möglichst hohem
Lichttransmissionsgrad
Sicherheitsanforderungen an bodenntiefe Verglasungen gem.
DGUV Vorschrift 81 §7, Stoffklasse nach DIN EN 12600:
VSG + 1(B)1 Beanspruchungsgruppe E

Der Einbau erfolgt zwischen Sichtholzstützen und Sichtholzsturz
mit 10 mm Schattenfuge mit druckfester Hinterklotzung ( >B2)
und beidseitig umlaufender dauerelastischen Versiegelung
im Farbton anthrazit.

Der Einbau erfolgt in folgenden Räumen:

Pos. 54 E 0.1  Haupteingang
Menge: 1,000 St

**220 Blockzargenelement festverglast T1 - E**
Blockzargentürelement festverglast  T1 - E

gem. beiliegender Detailzeichnung
Blatt Nr. 75_5_712_010

mit folgenden Enzelheiten liefern und in fix und efrtiger Arbeit einbauen:

Blockzargenelement mit Festverglasung

Größe des Elementes: 2,50/3,00 m

Profilstärke: 73 mm, Profilbreiten: 75 mm, Sockelstück bei Ganzglaselementen aufgedoppelt.
Materal: Massivholz, Kiefer, 3-schichtverleimt mit durchgehender Decklage, Oberfläche: Lackierung transparent matt Hersteller/System: Schörghuber od. gl.

Verglasung:
Statische Bemessung der Verglasung nach DIN 18008
Glas mit neutraler Reflexionsfarbe und möglichst hohem
Lichttransmissionsgrad
Sicherheitsanforderungen an bodenntiefe Verglasungen gem.
DGUV Vorschrift 81 §7, Stoffklasse nach DIN EN 12600:
VSG + 1(B)1 Beanspruchungsgruppe E

Der Einbau erfolgt zwischen einseitig Sichtholzstütze, Sichtholzsturz, einseitige oberflächenfertiger Wandbeplankung
mit 10 mm Schattenfuge mit druckfester Hinterklotzung ( >B2)
und beidseitig umlaufender dauerelastischen Versiegelung
im Farbton anthrazit.

Der Einbau erfolgt in folgenden Räumen:

Pos.  55 E 0.1 Haupteingang
Pos.  56 E 0.1 Haupteingang
Menge: 2,000 St

**Ausführungsbeschreibung 2 Ausgführungsbeschreibung Glastrennwände**
*Ausgführungsbeschreibung Glastrennwände*
Ausgführungsbeschreibung Glastrennwände

für Trennwände in Elementbauweise - System 550-Holz Rahmenverglasung

Glas- Systemtrennwand, umsetzbar/ in Modulbauweise im Achsrastersystem. Systemständer-Bauweise mit Doppelverglasung und Rahmen aus Massivholz, sowie inkl. allen Zubehörteilen als komplette, funktionsfähige Einheit liefern und montieren, wie folgt:

Fabrikat Lichte od. gl.

Unterkonstruktion
Boden-, Decken- und Wandanschlüsse sind aus verzinktem Stahlblech in einer Stärke von 1 mm ausgeführt. Die Anschlussprofile sind um die Wandschalenstärke zurückspringend ausgebildet. Sowohl alle Horizontal- als auch alle Vertikalfugen sind mit Keder geschlossen und Schallschutztechnisch entkoppelt. Sämtliche Befestigungen und Verbindungen der Systemtrennwände sind unsichtbar auszuführen.
Ein Ausgleich von Bautoleranzen und Baubewegungen im Anschluss ist mit insg. +/- 10 mm gewährleistet.
Die Hohlräume der Anschlussprofile sind mit Blockschäumen oder Mineralwolle bauakustisch zu dämmen.
Systemständer aus verzinkten, verwindungsfreien und pulverbeschichteten Stahlprofilen, t= mind. 1,5 mm, als Systembauteil gefertigt.

Wandaufbau / Verglasung
Alle Glaselemente im Rahmensystem aus Massivholz ausgeführt. Holzrahmen FSC-zertifiziert. Die Ansichtsbreite der Verglasungsrahmen beträgt 34 mm bzw. gem. angebotenes System. Die Eckverbindung ist auf Gehrung verarbeitet und verschraubt.

Wandstärke: 105 mm

Eine sichtbare Befestigung von Glasleisten ist nicht zulässig. Die Verglasungsrahmen werden jeweils von beiden Seiten in die Ständerkonstruktion eingehängt. Die Befestigungsteile sind unsichtbar ausgeführt. Ein Austauschen einzelner Glasfelder ist zu gewährleisten.
Verglasung klar, transparent, 1. + 2. Glasseite je 6 - 8 mm in ESG bzw. VSG gem. Anforderung an den Schallschutz (siehe Positionsbeschreibungen) bzw. Art und Nenndicke gem. Erfordernis/ Anforderung an die Verglasung (Berechnung, Nachweis durch AN, im Angebotspreis einzukalkulieren). Für den Nachweis, dass die vorgenannten Anforderungen erfüllt werden, sind mit dem Angebot Prüfzeugnisse eines anerkannten Prüfinstitutes einzureichen.

Türelemente:
Volltürblatt Echtholz furniert 40 mm stark mit Vollholzeinleimer. Türblätter bandseitig bündig mit Systemwand.

Die Türen müssen in unterschiedlichen Konstruktionen und Ausführungen, systemintegriert zur Trennwand, lieferbar sein. Sie sind als einflügelige Drehtür zu liefern.Gespiegelte Ausführungen sind preisgleich anzubieten.

Türelement mit beidseitig bündiger Systemzarge, gefälzt, aus Massivholz wie Systemtrennwand, Ecken sind auf Gehrung mit einer formschlüssigen Eckverbindung hergestellt. Die Verschraubung mit der Unterkonstruktion erfolgt unsichtbar. Der Bodenanschluss erfolgt mit einem verdeckt liegenden Zargenschuh ohne sichtbaren Rücksprung.
Dichtungsebene entsprechend der Schalldämmwerte mit einer verdeckt eingebauten, automatisch absenkenden Bodendichtung.
Rollentürbänder als 3-teilige, 3-dimensional verstellbare Bänder, Bandaufnahme, Schloss als Einsteckschloss, vorgerichtet für Profilzylinder (PZ), mit Falle und Riegel, mit abgerundeter Edelstahl- Stulp, Schlossklasse 4. Vorgerichtet für bauseitigen Profilzylinder, Schließblech in Zarge.
Garnitur für Objekttüren gem. EN 1906, Benutzungskategorie Klasse 4, verdeckte Befestigung, Wartungsfrei mit integriertem Kugellager und reibungsarmer, selbstschmierender Ausgleichslagerung.

Bauphysikalische Anforderungen
Die geforderten Werte sind durch entsprechende Prüfzeugnisse bzw. Zulassungen die nach den in Deutschland gültigen bauaufsichtlichen Anforderungen von unabhängigen Prüfinstituten erteilt wurden, seitens des Bieters nachzuweisen.

**230 Glastrennwandsystem T 1/3 A-D**
Glastrennwandsystem  T 1/3 A-D

gem. beiliegender Detailzeichnung
Blatt Nr 75_5_722_10

gem. vorangegeangener Ausführungsbeschreibung mit folgenden Einzelheiten liefern und in
fix und fertiger Arbeit montieren:

Abmessung der Glastrennwand
B = 2,50 m
H = 3,00 m

bestehend aus:
einflügeligem Türelement mit festverglastem Oberlicht
und verglastem Seitenteil

einhängfertiges Türblatt, stump einschlagend mit Objektbändern (Rollenbänder). 3D-einstellbar, mit verschweißter Bandrolle, Edelstahl, Ausführung und Anzahl nach Erfordernis und abgestimmt auf Türflügel.

und Drückergarnitur, Rosette, PZ-Lochung, Griff rückgeführt (wo nötig fluchtweggeeignet Nach DIN EN 179)
Edelstahl, naturfarbig fein gebürstet, matt:
Produkt: FSB, Produktfamilie72/79 1268(......)6204 od. gl.

Türblatt mit absenkbarer Bodendichtung
Schallschutztanforderung:  Rwp >= 37 dB

Bauteilanschlüsse gem. Detailzeichnung

Der Einbau erfolgt in folenden Räumen:

Pos.  1 A 1.1 Klassenzimmer
Pos.  5 A 1.3 Klassenzimmer
Pos. 14 B 1.1 Klassenzimmer
Pos. 18 B 1.3 Klassenzimmer
Pos. 27 C 1.1 Klassenzimmer
Pos. 31 C 1.3 Klassenzimmer
Pos. 40 D 1.1 Klassenzimmer
Pos. 45 D 1.3 Klassenzimmer
Menge: 8,000 St

**240 Glastrennwandsystem T 2 A-D**
Glastrennwandsystem  T 2 A-D

gem. beiliegender Detailzeichnung
Blatt Nr 75_5_721_10

gem. vorangegeangener Ausführungsbeschreibung mit folgenden Einzelheiten liefern und in
fix und fertiger Arbeit montieren:

Abmessung der Glastrennwand
B = 2,50 m
H = 3,00 m

bestehend aus:
einflügeligem Türelement mit festverglastem Oberlicht
und verglastem Seitenteil

einhängfertiges Türblatt, stump einschlagend mit Objektbändern (Rollenbänder). 3D-einstellbar, mit verschweißter Bandrolle, Edelstahl, Ausführung und Anzahl nach Erfordernis und abgestimmt auf Türflügel.

und Drückergarnitur, Rosette, PZ-Lochung, Griff rückgeführt (wo nötig fluchtweggeeignet Nach DIN EN 179)
Edelstahl, naturfarbig fein gebürstet, matt:
Produkt: FSB, Produktfamilie72/79 1268(......)6204 od. gl.

Türblatt mit absenkbarer Bodendichtung
Schallschutztanforderung:  Rwp >= 37 dB

Bauteilanschlüsse gem. Detailzeichnung

Der Einbau erfolgt in folenden Räumen:

Pos.  2 A 1.2 Klassenzimmer
Pos. 15 B 1.2 Klassenzimmer
Pos. 28 C 1.2 Klassenzimmer
Pos. 41 D 1.2 Klassenzimmer
Menge: 4,000 St

**250 Festverglasung Glastrennwandsystem T 2 A-D**
Festverglasung Glastrennwandsystem  T 2 A-D

gem. beiliegender Detailzeichnung
Blatt Nr 75_5_721_10

gem. vorangegeangener Ausführungsbeschreibung mit folgenden Einzelheiten liefern und in
fix und fertiger Arbeit montieren:

Abmessung der Glastrennwand
B = 2,50 m
H = 3,00 m

bestehend aus:

raumhoher Festverglaung

Schallschutztanforderung:  Rwp >= 49 dB

Bauteilanschlüsse gem. Detailzeichnung

Der Einbau erfolgt in folenden Räumen:

Pos.  3 A 1.2 Klassenzimmer
Pos.  4 A 1.2 Klassenzimmer
Pos. 16 B 1.2 Klassenzimmer
Pos. 1 7 B 1.2 Klassenzimmer
Pos. 29 C 1.2 Klassenzimmer
Pos. 30 C 1.2 Klassenzimmer
Pos. 42 D 1.2 Klassenzimmer
Pos. 43 D 1.2 Klassenzimmer
Menge: 8,000 St

**260 Glastrennwandsystem T 4 A-D**
Glastrennwandsystem  T 4 A-D

gem. beiliegender Detailzeichnung
Blatt Nr 75_5_723_10

gem. vorangegeangener Ausführungsbeschreibung mit folgenden Einzelheiten liefern und in
fix und fertiger Arbeit montieren:

Abmessung der Glastrennwand
B = 2,50 m
H = 3,00 m

bestehend aus:
einflügeligem Türelement mit festverglastem Oberlicht
und verglastem Seitenteil

einhängfertiges Türblatt, stump einschlagend mit Objektbändern (Rollenbänder). 3D-einstellbar, mit verschweißter Bandrolle, Edelstahl, Ausführung und Anzahl nach Erfordernis und abgestimmt auf Türflügel.

und Drückergarnitur, Rosette, PZ-Lochung, Griff rückgeführt (wo nötig fluchtweggeeignet Nach DIN EN 179)
Edelstahl, naturfarbig fein gebürstet, matt:
Produkt: FSB, Produktfamilie72/79 1268(......)6204 od. gl.

Türblatt mit absenkbarer Bodendichtung
Schallschutztanforderung:  Rwp >= 37 dB

Bauteilanschlüsse gem. Detailzeichnung

Der Einbau erfolgt in folenden Räumen:

Pos.  6 A 1.4 BGS / Ganztagsraum
Pos. 19 B 1.4 Klassenzimmer
Pos. 32 C 1.4 Klassenzimmer
Pos. 46 D 1.4 Inklusionsraum
Menge: 4,000 St

**270 Glastrennwandsystem T 9/ 13/ 14 -E**
Glastrennwandsystem  T 9/ 13/ 14 -E

gem. beiliegender Detailzeichnung
Blatt Nr 75_5_724_10

gem. vorangegeangener Ausführungsbeschreibung mit folgenden Einzelheiten liefern und in
fix und fertiger Arbeit montieren:

Abmessung der Glastrennwand
B = 2,50 m
H = 3,00 m

bestehend aus:
einflügeligem Türelement mit festverglastem Oberlicht
und verglastem Seitenteil

einhängfertiges Türblatt, stump einschlagend mit Objektbändern (Rollenbänder). 3D-einstellbar, mit verschweißter Bandrolle, Edelstahl, Ausführung und Anzahl nach Erfordernis und abgestimmt auf Türflügel.

und Drückergarnitur, Rosette, PZ-Lochung, Griff rückgeführt (wo nötig fluchtweggeeignet Nach DIN EN 179)
Edelstahl, naturfarbig fein gebürstet, matt:
Produkt: FSB, Produktfamilie72/79 1268(......)6204 od. gl.

Türblatt mit absenkbarer Bodendichtung
Schallschutztanforderung:  Rwp >= 37 dB

Bauteilanschlüsse gem. Detailzeichnung

Der Einbau erfolgt in folenden Räumen:

Pos. 71 A 1.7 Mitarbeiterraum
Pos. 72 A 1.5 BGS/Ganztagsraum
Menge: 2,000 St

**280 RS Glastrennwandsystem T 9/ 13/ 14 -E**
RS Glastrennwandsystem  T 9/ 13/ 14 -E

gem. beiliegender Detailzeichnung
Blatt Nr 75_5_724_10

gem. vorangegeangener Ausführungsbeschreibung mit folgenden Einzelheiten liefern und in
fix und fertiger Arbeit montieren:

Brandschutzanforderung RS

Abmessung der Glastrennwand
B = 2,50 m
H = 3,00 m

bestehend aus:
einflügeligem Türelement mit festverglastem Oberlicht
und verglastem Seitenteil

einhängfertiges Türblatt, stump einschlagend mit Objektbändern (Rollenbänder). 3D-einstellbar, mit verschweißter Bandrolle, Edelstahl, Ausführung und Anzahl nach Erfordernis und abgestimmt auf Türflügel.

und Drückergarnitur, Rosette, PZ-Lochung, Griff rückgeführt (wo nötig fluchtweggeeignet Nach DIN EN 179)
Edelstahl, naturfarbig fein gebürstet, matt:
Produkt: FSB, Produktfamilie72/79 1268(......)6204 od. gl.

Türblatt mit absenkbarer Bodendichtung
Schallschutztanforderung:  Rwp >= 37 dB

Bauteilanschlüsse gem. Detailzeichnung

Der Einbau erfolgt in folenden Räumen:

Pos. 65 C 2.5 Kreativraum
Menge: 1,000 St

**290 Stunden eines Tischlergesellen**
Stunden eines Tischlergesellen bfür unvorhergesehene Arbeiten und auf Anordnung der Bauleitung
Menge: 20,000 h

**300 500,- € Material**
500,- € Material zum Nachweis im Zusammenhang
mit den vor. gen. Tagelohnarbeiten
Menge: 1,000 z.N.
